# Tarima de compòsit (WPC) "TARIMATEC", per a exterior

- Propietat de l'arxiu: CYPE INGENIEROS, S.A.
- Format: FIEBDC-3/2002
- Divisa: EUR
- Costos indirectes: 3.00 %
- IVA: 21.00 %

## R Revestiments i extradossats

### RS Paviments

#### RSJ De compòsit

**RSJ030** m² Tarima de compòsit (WPC) "TARIMATEC", per a exterior.
Tarima per a exterior, formada per taules alveolars de compòsit (WPC), model Natur Madera Alveolar "TARIMATEC", de 2500x150x27 mm, compostes per material termoplàstic i fibres vegetals amb reforç mineral, acabat Nogal; amb resistència al lliscament Rd>45 segons UNE-EN 16165 i lliscabilitat classe 3 segons CTE, fixades mitjançant el sistema de fixació oculta, sobre llistons d'alumini de 30x50 mm, separades entre elles 350 mm i recolzades sobre falques elaborades amb retalls de taules. Inclús clips i cargols d'acer inoxidable per a subjecció dels posts a les llates d'empostissar.
Criteri de valoració econòmica: El preu no inclou el perfil per a acabat lateral.
Inclou: Col·locació de les llates d'empostissar. Col·locació de les taules de la primera filada. Fixació d'una filada de clips sobre la llata d'empostissar. Presentació de les taules de la segona filada. Encaix dels clips entre les taules. Col·locació i fixació de les successives filades.
Criteri d'amidament de projecte: Superfície útil, mesura segons documentació gràfica de Projecte. No s'ha incrementat l'amidament per trencaments i retallades, ja que en la descomposició s'ha considerat un 5% més de peces.
Criteri de mesura d'obra: Es mesurarà la superfície realment executada segons especificacions de Projecte.

| Codi | Ut | Descripció | Rendiment | Preu | Import |
|---|---|---|---|---|---|
| mt15sja140a | U | Cartutx de massilla elàstica monocomponent a base de poliuretà, de 310 cm³, d'elasticitat permanent i enduriment ràpid, color gris. (material) | 0.333 | 9.95 | 3.31 |
| mt18tar020b | m | Llistó d'alumini "TARIMATEC", de 30x50 mm, per a suport i fixació de les tarimes d'exterior. (material) | 3.500 | 4.19 | 14.67 |
| mt18tar010aaa | m² | Taules alveolars de compòsit (WPC), model Natur Madera Alveolar "TARIMATEC", de 2500x150x27 mm, compostes per material termoplàstic i fibres vegetals amb reforç mineral, acabat Nogal; amb resistència al lliscament Rd>45 segons UNE-EN 16165 i lliscabilitat classe 3 segons CTE; Euroclasse Bfl, s1 de reacció al foc. (material) | 1.050 | 58.38 | 61.30 |
| mt18tar030 | U | Kit d'encaix per a tarima exterior "TARIMATEC", compost per clip d'acer inoxidable, en forma d'omega, per a l'acoblament dels posts, i cargol d'acer inoxidable, per a fixació del clip alllistó d'empostissar. (material) | 20.000 | 0.35 | 7.00 |
| mo017 | h | Oficial 1ª fuster. (mà d'obra) | 0.635 | 28.92 | 18.36 |
| mo058 | h | Ajudant fuster. (mà d'obra) | 0.635 | 25.48 | 16.18 |
| % | % | Costos directes complementaris | 2 % | 120.82 | 2.42 |
|  |  | Costos directes |  |  | 123.24 |
